# Neubau Hort Future Kids Schwerin
Angebotsaufforderung (GAEB DA XML 3.3, DA83)
Projekt: P2401
Währung: EUR
Erstellt mit: GXML Toolbox V3.3 R20220330, ORCA AVA 27 27.00.00, 25.09.2026

## Allgemeine Baubeschreibung
Allgemeine Vorbemerkungen zum Bauvorhaben:

1.1 Einleitende Erläuterungen der Gesamtbaumaßnahme

Das Zentrale Gebäudemanagement, Eigenbetrieb der Landeshauptstadt Schwerin plant den Neubau eines zweigeschossigen Hortes für 308 Kinder inklusive aller zugehöriger Außenanlagen zur Betreibung durch die Kita gGmbH in Schwerin.
Das Grundstück des geplanten Neubaus liegt im östlichen Stadtteil "Mueßer Berg", in der Eulerstraße 3 in 19063 Schwerin. Die genaue Katasterbezeichnungen für das Grundstück sind die Flurstücke 237, 238 und 241ǀ7; Flur 3; Gemarkung Mueß (130762). Die Grundstücke sind unbebaut.

Architektur und Konzeption

Der Entwurf verfolgt die städtebauliche Idee der Schaffung eines gemeinsamen Bildungs-Campus mit verbindender Sichtachse zwischen Hortneubau und Bestandsschulcampus auf der gegenüberliegenden Seite der Eulerstraße. Zur Verbindung beider Grundstücke wird eine verkehrsberuhigte Zone zwischen Neubau und Bestandsgebäuden angestrebt. Der Hortneubau wurde auf dem Grundstück möglichst kompakt platziert, sodass rundherum ausreichend Freiflächen als Außenspielflächen zur Verfügung stehen.

Die Haupterschließung des Hortes erfolgt über die Eulerstraße. An der Nordseite des Gebäudes betritt man das gut auffindbare, lichtdurchflutete Foyer des Gebäudes, welches gleichzeitig den Schülertreff und zwei Empfangstresen beherbergt. Von hier aus sind sowohl die im Süden angrenzende Kinderküche sowie das Leitungsbüro erreichbar. Westlich an das Foyer schließt das erste Treppenhaus mit Aufzugsanlage an. Im dahinterliegenden Bereich, der nördlichen Gebäudespange sind sämtliche Technik-, Sanitär-, Personal- und Hauptlagerbereiche angeordnet. In der südlichen Gebäudespange sind im Erdgeschoss diverse Gruppen- und Mehrzweckräume angeordnet. Alle Räume sind über einen zentralen Flur zugänglich, der mit offenen Garderobennischen an den Wänden ausgestattet ist. Zudem verbinden zwei Treppenhäuser die beiden Etagen miteinander. Im 1. Obergeschoss reihen sich in beiden Gebäudespangen unterschiedliche Gruppenräume und Hausaufgabenbereiche aneinander. Technik- und Sanitärflächen finden sich äquivalent zum Erdgeschoss an gleicher Stelle wieder.

Konstruktion und Gestaltung

Das Gebäude zeigt sich als zweigeschossiger, freistehender Baukörper, der sich in seiner Kubatur der Längsausrichtung des Grundstückes folgt. Die maximale Ausdehnung des zweigeschossigen Gebäudes beträgt ca. 65,5m x 20,5m. OK Fertigfußboden des Erdgeschosses liegt bei +72,95m DHHN92. Daraus ergibt sich eine gesamt Bruttogrundfläche (BGF) von ca. 2377,16m².
Das Gebäude ist der Gebäudeklasse 3 zugeordnet.

Der Neubau wird in konventionelle Bauweise, in Massivbau aus Stahlbeton- und Mauerwerkswänden in Kalksandstein geplant. Das Flachdach aus Stahlbeton mit einer umlaufenden Attika wird mit einer Wärme- und Gefälledämmung und einer 2-lagigen Bitumenabdichtung belegt. Darauf wird eine Flachdachbegrünung mit teilweiser Kiesdeckung vorgesehen.

Nach außen präsentiert sich der Hortneubau als eckiger, längs gerichteter Baukörper mit zwei flankierenden Kopfbauten und überdachtem, baulichem Einschub im Bereich des Foyers. Die Fassade der Kopfbauten ist als Wärmedämmverbundsystem mit heller Putzfassade vorgesehen. Im Bereich der Fensterelemente erfolgt ein Rücksprung der Dämmung und Wechsel der Oberflächen hin zu hinterlüfteten, bunten Fassadenplatten, welche die Farben der umgebenden Kita- und Schulgebäude wieder aufnehmen. Der mittlere, längs gerichteten Gebäudeteiles ist mit einer hinterlüfteten, dunkel abgesetzten Plattenfassade versehen. Die Belichtung und Belüftung der Gruppen- und Gruppennebenräume erfolgt über großflächige Fensterelemente mit einem außenliegenden Sonnenschutz (Raffstore), das Foyer ist an der Nordseite mit einer Pfosten-Riegel-Fassade versehen. Die sonstigen Nebenräume werden über kleinformatigere Fensterelemente sowohl belichtet als auch belüftet.

Gebäudeabmessungen

Gesamter Baukörper (LxB): ca. 65,5m x 20,5m

Kopfbau Achse 1-3 (LxB): ca. 21,3m x 20,5m
Kopfbau Achse 4-6 (LxB): ca. 21,5m x 19,0m
Zwischenbau Achse 3-4 (LxB): ca. 22,7m x 16,0m

Treppenhaus 1 (LxB):  ca. 7,11 x 8,24 m
Treppenhaus 2 (LxB):  ca. 7,49 x 6,00 m

Gebäudehöhe bis:  ca. 8,26 m

## Weitere Zusätzliche Technische Vertragsbedingungen (WZTV)
Weitere Zusätzliche Technische Vertragsbedingungen (WZTV)

1. Normen, Richtlinien und Genehmigungen

Für die Auftragsabwicklung gilt die VOB (Vergabe- und Vertragsordnung für Bauleistungen). Es gilt die Landesbauordnung M-V in der derzeit gültigen Fassung, sowie die Baugenehmigung für dieses Bauvorhaben.
Die für dieses Gewerk und für die Erstellung aller ausgeschriebenen Maßnahmen aktuellen DIN-Normen, DIN EN-Normen, DIN EN ISO-Normen, Vorschriften der DGUV, Richtlinien, Verordnungen, Gesetze, Arbeitsanweisungen, etc. sind zwingend einzuhalten. Die Bauleistungen müssen den allgemein anerkannten Regeln der Technik entsprechen.

Sämtliche erforderlichen Bescheinigungen und Genehmigungen sind dem AG digital vorzulegen. Darüberhinaus sind im Vorfeld folgende Unterlagen rechtzeitig vor Baubeginn an die BÜ des AG zu übergeben:
- Bauleiterbescheinigung mit eigenhändiger Unterschrift des Fachbauleiters des AN
- Nachweise und Bescheinigungen über die verwendeten Materialgüten und Systeme. (Es dürfen nur geprüfte Materialien verwendet werden.)
- Werkzeugnisse, Gütenachweise, Prüf- und Eignungsnachweise sowie bauaufsichtliche Zulassungen
- Hersteller- und Produktverzeichnisse

2. Baustelleneinrichtung; Baustellenschutz- und Sicherungsmaßnahmen

Es ist eine allgemeine Baustelleneinrichtung vorhanden. Folgende BE wird AG-seitig zur Verfügung gestellt: z.B. Bauschild; Bauzaun; Container; Bautüren; Baustraße; Bauteilschutz; Bauwasser; Baustrom; Bauheizung

3. Bauablauf und Termine

Der Bauablauf richtet sich nach den in der Ausschreibung benannten Vertragsterminen.

Die jeweiligen, durch den AN zu realisierenden terminlichen Meilensteine sind in einem vom AG entwickelten, und dem LV beigefügten, projektbezogenen Gesamtablaufplan verzeichnet. Die Schnittstellentermine zu anderen im Gesamtanlaufplan dargestellten Gewerken sind durch den AN zu gewährleisten. Gemäß Bauablauf sind die Leistungen gestaffelt nach Erfordernis und in Abstimmung mit dem AG und der Bauüberwachung auszuführen. Die gestaffelte Ausführung der jeweiligen Leistungen ist innerhalb der Einheitspreise einzukalkulieren.

In Abstimmung mit dem AG ist vom AN unter Berücksichtigung seiner angebotenen Technologien ein konkreter gewerkebezogener Bauablaufplan zu erarbeiten, der zum Vertragsbestandteil erhoben wird. Dabei sind die Bauzeiten mit entsprechenden Kapazitätsnachweisen (z.B Anzahl der Arbeitskräfte; Nachweis von besonderem Gerät) zu untersetzen. Auch sind die technologischen Abhängigkeiten der Gewerke untereinander und die Erstellung und Prüfung von Werkplanungen, sowie die Freigaben durch Dritte (z.B. Prüfstatik) zu berücksichtigen, sodass die Gesamtterminkette gewahrt wird.

4. Bauleitung des AN und Baubesprechungen

Zur Wahrnehmung der Verpflichtungen des AN nach VOB/B § 4 hat dieser eine leitende, deutschsprachige Person als Bauleiter mit entsprechenden Qualifikationen zu stellen. Diese muss im Rahmen der vertraglich vereinbarten Zeiträume sowie während der gesetzlich geregelten Arbeitszeiten über Funktelefon erreichbar sein und hat an den Besprechungen zur Koordination der Baumaßnahme teilzunehmen.

Im Krankheitsfalle oder bei Urlaub muss eine qualifizierte Vertretung eingesetzt werden, die über die Aufgabenstellung, den Stand und die Belange der Baumaßnahme entsprechend informiert ist. Der Bauleiter ist verantwortlich für die Einweisung des eigenen Personals und die Beaufsichtigung der einzelnen Abschnitte, für die Ordnung an der Baustelle wie Materialtransport, Schutt- und Abfallbeseitigung, Sicherheit der eigenen Gerüste usw.

Vom AN bzw. seinen Bevollmächtigten sind gegenüber dritten Personen keinerlei Auskünfte zu geben. Vereinbarungen zum Baugeschehen erfolgen nur zwischen den Bauverantwortlichen des AG und dem AN. Zur schnellen Klärung aller Fragen, welche die Durchführung der Baumaßnahme betreffen, finden regelmäßige wöchentliche Baubesprechungen zwischen den Baubeteiligten statt, die Teilnahme für alle Gewerke ist zwingend. Getroffene Vereinbarungen, Leistungen und Termine sind einzuhalten.

5. Hinweis zum Ausfüllen des Leistungsverzeichnisses

Dem AN stehen keine separaten Bauteilöffnungen oder Einbringöffnungen in der Fassade zur Verfügung. Materialtransporte sind über die Treppenhäuser auf die Etagen händisch zu verbringen. Es besteht seitens des AN kein Anspruch auf die AG-seitige Stellung eines Aufzugs (Außen oder Innen) zum Materialtransport auf die Etagen.

Alle Positionen der nachfolgenden Leistungsbeschreibung beziehen sich auf die AFU-Planung des AGs, welche ebenso Teil der Angebotsunterlagen sind. Etwaige Unklarheiten, Unstimmigkeiten sowie Abweichungen der AFU-Planung zum Leistungstext sind vor Abgabe des Angebotes mit der ausschreibenden Stelle zu klären. Die AFU-Planung gilt parallel zum LV, und bilden mit der Leistungsbeschreibung die Grundlage des Angebots.

Von den zur Verwendung kommenden Materialien sind auf Verlangen der Bauüberwachung vor Ausführung Proben / Muster mit Angaben des Lieferwerkes und den amtlichen Materialprüfzeugnissen zur Genehmigung vorzulegen. Alle für die eigenen Leistungen erforderlichen Befestigungsmittel die die Wärmedämmebene durchdringen, sind thermisch getrennt auszuführen.

Die verwendeten Materialien, Konstruktionen und Bauelemente sind in Ihrer Art, Spezifikation und Einbausituation durch den AN zu dokumentieren. Die Dokumentation ist vollständig, wenn nicht bereits vorher erforderlich, in 1facher digitaler Form, gegliedert mit Inhaltsverzeichnis und eindeutiger Zuordnung, zur Schlussrechnung vorzulegen.

Der AN wird aufgefordert zügig Rechnung zu legen gemäß dem erbrachten Leistungsstand nach seinem Baufortschritt in Form von kumulativen Abschlagsrechnungen! Mit Einreichung der 1. AR ist ein Zahlungsplan vorzulegen.

6. vom AN beizubringende Werkplanungen und Dokumenationsunterlagen

Sämtliche durch den Auftragnehmer zu erstellenden Werkstattpläne und Montagepläne werden dem Auftraggeber 4 Wochen nach Auftragsvergabe digital als PDF-Datei und DWG-Datei zur Prüfung zu übergeben. Die geprüften Werkstattpläne und Montagepläne sind nach Einarbeitung der Prüfanmerkungen 1-fach in Papierform und digital als dwg und PDF zur finalen Freigabe der BÜ zu übergeben.

Das Leistungsverzeichnis sowie die beigelegten Planungen und Gutachten gelten nicht als Bestellunterlage. Die im LV angegebenen Maße sind Circamaße. Zur Ausführung sind die Maße am Bau vom AN zu nehmen und zugleich auch auf Übereinstimmung mit den Werkplanmaßen zu kontrollieren. Unstimmigkeiten sind der Objektüberwachung sofort
mitzuteilen.

Bei groben Fehlausführungen sind die Bauteile unentgeltlich abzutragen und neu zu errichten. Folgekosten infolge Terminverzögerungen sind ebenfalls vom AN zu übernehmen.

Zum Abschluss der Arbeiten ist eine vollständige Dokumentation zu erstellen und 1-fach digital zu übergeben. Als Mindestbestandteil müssen sie alle verarbeiteten sicherheitsrelevanten Bauteile, Sonderbauteile, Werkstattpläne, Zulassungen, Pflegehinweise, Nachweis der Einweisungen, Prüfbücher etc. enthalten.
Für brandschutzrelevante Bauteile ist zusätzlich jeweils ausreichende Zeit vor Ausführung eine Dokumentation 1-fach digital (PDF-Datei) zu erstellen, sodass vorab die Einbaufähigkeit nachgewiesen werden kann und alle relevanten Bauteile für den Brandschutznachweis vorliegen.

Die Unterlagen zur Dokumentation sind rechtzeitig und vollständig in geforderter Form und mit zuvor beschriebenen Anzahl an Exemplaren Exemplaren der BÜ zur Prüfung vorzulegen. Ohne die Vorlage der vollständigen geprüften Dokumentationsunterlage kann wegen Fehlen eines wichtigen Teils der Leistung die Abnahme durch die BÜ bis zur Vorlage der Dokumentationsunterlagen verweigert werden.

## VBM Estricharbeiten
TECHNISCHE VORBEMERKUNGEN FÜR ESTRICHARBEITEN - DIN 18353

1. Es gelten die ATV in der VOB/C, die einschlägigen DIN-Vorschriften in der jeweils neuesten Fassung, einschließlich der Änderungen, Berichtigungen und Beiblätter. Die Bauleistungen müssen den allgemein anerkannten Regeln der Technik entsprechen.

2. Der Untergrund von schwimmenden Estrichen muss ausreichend eben sein. Punktförmige Unebenheiten sind in jedem Falle zu entfernen, grobflächige Unebenheiten müssen mit Ausgleichschichten ausgeglichen werden. Im übrigen muss die Ebenheit der Oberfläche der DIN 18202, Tabelle 3, Zeile 2 entsprechen. Darüber hinausgehende Unebenheiten sind mit Ausgleichsschichten zu versehen.

3. Die Festigkeitsklassen und Nenndicken des verlegten Estrichs müssen mindestens der DIN 18560 (alle Teile) und der DIN EN 13813 entsprechen. Die Mindestdicken sind an jeder Stelle einzuhalten.

4. Trennschienen und Schwundfugen sind in den erforderlichen Abständen einzubauen. Die Anordnung der Fugen ist mit dem Architekten auf einem vom AN zu erstellenden Verlegeplan vor Ausführung abzustimmen. Der Verlegeplan des Heizungsbauers ist bei der Aufteilung der Fugen einzuhalten.

5. Anschlüsse an Türschienen, Dehnungsfugen, Materialtrennschienen usw. müssen so hergestellt sein, dass sie mit dem zu verlegenden Oberboden bündig sind. Notwendige Dehnungsfugen, insbesondere für keramische Beläge, Werkstein, Naturstein und Fliesen sind vom AN dem Architekten vorzuschlagen bzw. entsprechend Fugenplan Architekt auszuführen. Trennfugen, Bewegungsfugen und Anschlussfugen an andere Bauteile sind von Mörtelbrücken und Verunreinigungen, die die Funktion der Fugen beeinträchtigen, freizuhalten.

6. Alle Anschlüsse an aufgehende und einbindende Bauteile, Rohrleitungen und dergl. sind sorgfältig und unter Verwendung von trennenden Materialien (Dämmstreifen, Folien) fachgerecht auszuführen. Während der Ausführung ist zu beachten, dass Öffnungen von Abläufen, Rohren u. dgl. verschlossen sind und dass Einrichtungsgegenstände vor Verschmutzung geschützt werden.

7. Arbeitsfugen sind nach Abbinden des Estrichs mit Verdübelung und Epoxidharz fachgerecht zu verfüllen. Wenn nicht anders beschrieben.

8. Das Einbringen des Estrichs muss in größeren zusammenhängenden Flächen und unter ständiger Kontrolle mit einem Lasergerät erfolgen. Für die Maßgenauigkeit der Estrich-Oberflächen gilt DIN 18202, erhöhte Anforderungen.

9. Zwischen Estrich und aufgehenden Wänden, Stützen, Zargen und dergl. sind elastische Randdämmstreifen bis über OK Estrich einzulegen. Die Randstreifen werden von den Auftragnehmern für die Bodenbelagarbeiten entfernt.

10. Auf dem Rohfußboden liegende Rohrleitungen sowie die Elektrofußbodenkanäle sind durch hochwertige Dämmstoffumhüllungen fachgerecht zu umkleiden, sodass mit der übrigen Dämmung eine feste Oberfläche entsteht.

11. Die Trittschalldämmung muss an jeder Stelle des Estrichs voll gewährleistet sein.

12. Zu Treppenlöchern und anderen Bereichen mit freien Flanken des Estrichs sind Stahlwinkel (verzinkt) über die volle Höhe des Estrichs und des späteren Bodenbelages zu setzen.

13. Dämmschichten sind, sofern sie nicht einlagig geplant sind, grundsätzlich 2-lagig mit versetzten Stößen zu verlegen und lückenlos mit einer wasserundurchlässigen Trennlage (PE-Folie 0,2 mm o.glw.) zu verlegen.
Liegen Rohrleitungen auf der Rohdecke, die mittels Dämmung ausgeglichen werden müssen, sind die Trittschalldämmplatten über den Wärmedämmplatten zu verlegen. Erkennt der Auftragnehmer Umstände, die die Schalldämmung beeinträchtigen können, hat er die Bauleitung darüber zu informieren.

14. Die Nenndicken von Estrichen müssen die Forderung der DIN 18560 einhalten.

15. Für die Verlegung der Estrichkonstruktionen sind die jeweiligen Verlegehinweise, Vorschriften und Richtlinien der Hersteller von Estrichen / Dämmstoffen und dgl. zu beachten.

16. Oberflächenbehandlungen auf den Estrichoberflächen (Bürsten, Scharfkehren, Schleifen etc.) und eventuelle Nacharbeiten aufgrund mangelhafter Verarbeitung desselben haben nach den Richtlinien der Hersteller zu erfolgen, um Verlegereife für den Oberboden zu erreichen. Der Estrich muss als Verlegeuntergrund für die Bodenbeläge frei von Sinterschichten, Unebenheiten und sonstigen Schadstellen sein.

17. Alle Maße sind vor der Ausführung am Bau zu überprüfen. Vor Beginn der Arbeiten sind die tatsächlichen Einbauhöhen bezogen auf das gesamte Ausbausystem mit der Bauleitung abzustimmen, wenn unzulässige Toleranzen oder Änderungen des geplanten Fußbodenaufbaus festgestellt oder vermutet werden.
Ergibt sich bei der Überprüfung, dass geplante Estrichdicken nicht eingehalten werden können, darf erst nach vorheriger Abstimmung mit der Bauleitung die Leistung weiter ausgeführt werden.

18. Bei Schleifarbeiten im Trockenverfahren sind Absauggeräte zu verwenden.

19. Bereits fertig gestellte Leistungen Dritter, wie Sichtbetonbauteile, Installationen, Beschichtungen von Heizkörpern, Türen, Holzbauteile, Treppen, Beläge etc. sind vom Auftragnehmer gegen Beschädigung und Verschmutzung wirksam zu schützen. Verunreinigungen sind umgehend zu beseitigen.

20. Aussparungen sind zu schalen.

21. Zementestriche, bei denen die Gefahr des Aufschüsselns besteht, sind für einen Zeitraum von mindestens 2 Wochen ab Verlegung mit einer Kunststofffolie abzudecken.

22. Die Estrichoberfläche muss nach Freigabe zur Begehbarkeit so widerstandsfähig sein, dass sie bis zur Verlegung des Oberbodens die üblichen Belastungen des Baubetriebs ohne Schaden aufnehmen kann.

23. Ist eine Bauaustrocknung mit Trockengeräten vorgeschrieben bzw. im Leistungsverzeichnis enthalten, so ist bis auf den vorgegebenen Sollwert zu trocknen. Zum Nachweis ist ein Hygrometer aufzustellen.

24. Bevor durch den Einbau des Estrichs die Dämmung verdeckt wird, muss die Leistung durch die Bauleitung abgenommen werden.

25. Heizestrich:
Der Auftragnehmer hat der Bauleitung seine Freigabe zum Aufheizen unaufgefordert mitzuteilen.
Vor dem Einbringen des Estrichs ist zu prüfen, dass vom Verleger der Fußbodenheizung je 200 m² Fläche mindestens drei Messstellen ausgewiesen sind, an denen später problemlos ohne Gefahr der Beschädigung von Rohren, die Probeentnahme zur Messung der Restfeuchte möglich ist. Fehlen solche markierten Messstellen, ist die Bauleitung vor Beginn der Arbeiten zu informieren.

## Hinweise Estricharbeiten
HINWEISE ESTRICHARBEITEN

Die nachfolgend beschriebenen Estriche werden als Zementestrich als Heizestrich auf Dämmschicht ausgeführt. Die Fußbodenkonstruktionen werden auf Stahlbetondecken eingebaut. Im Erdgeschoss ist zudem oberseitig auf der Stahlbetonsohle eine Abdichtung aus minderalischer Dichtschlämme aufgebracht (Gewerk Rohbau).
Die Estriche erhalten oberseitig elastische Beläge bzw. Feinsteinbeläge.
Die Rohbautoleranzen sind zu berücksichtigen, ggf. notwendige Ausgleichsarbeiten sind in den Einheitspreisen mit einzukalkulieren.

Die Lieferung und Verlegung der Trägerplatten / Trittschallplatte unterhalb der Fußbodenheizung erfolgt durch das Gewerk Heizung, Sanitär. Ein enges, kooperatives Zusammenarbeiten zwischen den Gewerke wird vorausgesetzt!

## Ausführungsvorgaben
Ausführungsvorgaben

Allgemeine Ausführungsvorgaben

Werkstoff Aluminium
Es sind stranggepresste Aluminium-Profile der Legierung EN AW 6060 und EN AW 6063 in Eloxalqualität nach DIN EN 755 und DIN EN 12020 zu verwenden.
Für anodisierte Aluminium-Bleche in Eloxalqualität ist die Legierung AlMg 1, halbhart, (EN AW 5005A) zu verwenden.

Werkstoff Stahl
Stahlteile (Anker-, Unterkonstruktionen, geschweißte Konstruktionen, etc.) sind, wo nicht in Edelstahl vorgesehen, in rostschutzbeschichteter Ausführung vorzusehen. Stahlbleche sind verzinkt auszuführen.
Die Nachbesserung von Fehlstellen, Beschädigungen, sowie das Nacharbeiten von etwaigen Schweißstellen hat entsprechend DIN EN ISO 1461 zu erfolgen.

Edelstahl
Verankerungselemente und -mittel, die einem Korrosionsangriff ausgesetzt und für Wartungen nicht zugänglich sind sowie alle Verbindungsteile sind grundsätzlich aus rostfreiem Edelstahl herzustellen.
Verwendung von Materialien aus nichtrostendem Stahl je nach Anforderung gem. Planung und Ausschreibung.

Kleber, Massen
Kleber und andere Massen, z.B. Spachtelmassen, müssen biologisch unbedenklich sein, dürfen keine anhaltenden Geruchsbelästigungen, Alergien oder sonstige Beeinträchtigungen verursachen.

Ausführungsvorgaben Estrich

Systembeschreibung
Es kommen Zementestriche als schwimmende Estriche zur Ausführung, i.A. mit der Flächenbelastbarkeit von mindestens 4 kN/m².

Bei Wärmedämmungen und Trittschalldämmungen kommt überwiegend EPS, z.T. Mineralfaser zum Einsatz.

Es wird darauf hingewiesen, dass alle Angaben zu Ausführungen, Eigenschaften, Nachweisen usw. aus allen Vorbemerkungen zu beachten sind und Vertragsbestandteil werden!

## Fußbodenaufbau
Aufbauebene von Oben nach Unten:

Fußbodenaufbau FB1a

15 mm Fliesen im Dünnbett, nach Farb- und  Materialkonzept (In Nassräumen mit Abdichtung im
 Verbund)

75 mm schwimmender Zementestrich als Heizestrich,
 CT-C35-F5-S75-H45, DIN 18560 Teil 2,
 Flächenlast ≤4KN/m², Einzellasten bis 3kN,
 Zusammendrückbarkeit der Dämmung ≤ 3mm,
 mind. 45mm Rohrüberdeckung

- PE-Folie als Trennlage

30 mm Polysterol-Trittschall-Dämmplatten EPS DES sg,
 WLG 035, als Systemplatte der Fußbodenheizung
 (Gewerk TGA)
80 mm Polystyrol Wärmedämmung EPS DEO dm, WLG 035

Fußbodenaufbau FB1b

15 mm Fliesen im Dünnbett, nach Farb- und  Materialkonzept (In Nassräumen mit Abdichtung im
 Verbund)

75 mm schwimmender Zementestrich,
 CT-C35-F5-S75, DIN 18560 Teil 2,
 Flächenlast ≤4KN/m², Einzellasten bis 3kN,
 Zusammendrückbarkeit der Dämmung ≤ 3mm,
 mind. 45mm Rohrüberdeckung

- PE-Folie als Trennlage

30 mm Polysterol-Trittschall-Dämmplatten EPS DES sg,
 WLG 035
80 mm Polystyrol Wärmedämmung EPS DEO dm, WLG 035

Fußbodenaufbau FB2a

5 mm Kautschuk antistatisch, für Bereiche mit hoher
 Beanspruchung, nach Farb- und Materialkonzept

85 mm schwimmender Zementestrich als Heizestrich,
 CT-C35-F5-S75-H45, DIN 18560 Teil 2,
 Flächenlast ≤4KN/m², Einzellasten bis 3kN,
 Zusammendrückbarkeit der Dämmung ≤ 3mm,
 mind. 45mm Rohrüberdeckung

- PE-Folie als Trennlage

30 mm Polysterol-Trittschall-Dämmplatten EPS DES sg,
 WLG 035, als Systemplatte der Fußbodenheizung
 (Gewerk TGA)
80 mm Polystyrol Wärmedämmung EPS DEO dm, WLG 035

Fußbodenaufbau FB2b

5 mm Kautschuk antistatisch, für Bereiche mit hoher
 Beanspruchung, nach Farb- und Materialkonzept

85 mm schwimmender Zementestrich,
 CT-C35-F5-S75, DIN 18560 Teil 2,
 Flächenlast ≤4KN/m², Einzellasten bis 3kN,
 Zusammendrückbarkeit der Dämmung ≤ 3mm,
 mind. 45mm Rohrüberdeckung

- PE-Folie als Trennlage

30 mm Polysterol-Trittschall-Dämmplatten EPS DES sg,
 WLG 035
80 mm Polystyrol Wärmedämmung EPS DEO dm, WLG 035

Fußbodenaufbau FB3a

20 mm Sauberlaufzone, nach Farb- und Materialkonzept

- wasserdichter Anstrich

70 mm schwimmender Zementestrich als Heizestrich,
 CT-C35-F5-S75-H45, DIN 18560 Teil 2,
 Flächenlast ≤4KN/m², Einzellasten bis 3kN,
 Zusammendrückbarkeit der Dämmung ≤ 3mm,
 mind. 45mm Rohrüberdeckung

- PE-Folie als Trennlage

30 mm Polysterol-Trittschall-Dämmplatten EPS DES sg,
 WLG 035, als Systemplatte der Fußbodenheizung
 (Gewerk TGA)
80 mm Polystyrol Wärmedämmung EPS DEO dm, WLG 035

Fußbodenaufbau FB3b

20 mm Sauberlaufzone, nach Farb- und Materialkonzept

- wasserdichter Anstrich

70 mm schwimmender Zementestrich,
 CT-C35-F5-S75, DIN 18560 Teil 2,
 Flächenlast ≤4KN/m², Einzellasten bis 3kN,
 Zusammendrückbarkeit der Dämmung ≤ 3mm,
 mind. 45mm Rohrüberdeckung

- PE-Folie als Trennlage

30 mm Polysterol-Trittschall-Dämmplatten EPS DES sg,
 WLG 035
80 mm Polystyrol Wärmedämmung EPS DEO dm, WLG 035

## 08 300.08 Estricharbeiten

### Titel 01 Vorbereitende Maßnahmen

**01.001 Drucken der Ausführungsplanung**
*** Pauschalposition
Drucken der vom AG bereitsgestellten digitalen Ausführungsplanung als Grundlage der Erstellung der Werkplanungen, der Ausführung auf der Baustelle und der Abrechnung der Baumaßnahme.
Es werden durch den AG keine Papierexemplare an den AN übergeben. Dieser hat sämtliche Papierexemplare selbstständig zu drucken und auf der Baustelle an seine Mitarbeiter zu verteilen.
Menge: 1,000 psch

**01.002 Baustelleneinrichtung Estrich**
*** Pauschalposition
An- Abfahrt Materialtransport, Geräte, Werkzeug und sonstige Betriebsmittel, die zur vertragsgemäßen Erfüllung der Bauleistungen gehören, auf die Baustelle transportieren und bereitstellen.
Menge: 1,000 psch

**01.003 Nivellement**
Nivelliernetz der Geschossoberflächen erstellen,
Genauigkeit 0,2cm, Raster entsprechend der
jeweiligen Raumflächen von 1 bis 2m.
Das Nivellement ist der BÜ vor Ausführung
der Arbeiten zu übergeben.
Menge: 2100,000 m²

**01.004 Prüfen und Reinigen des Untergrundes**
Untergrund prüfen auf Beschädigung der vorhandenen
Bauwerksabdichtung. Reinigen des Untergrundes aus Beton von grober Verschmutzung, von losen Verunreinigungen,
durch Kehren mit staubbindenden Maßnahmen. Das Material ist
abzufahren und zu entsorgen, inkl. Deponiegebühr.

Beschädigungen in Aufmaß vor Überarbeitung dokumentieren zur Bestätigung durch die Objektüberwachung.
Menge: 2100,000 m²

**01.005 Untergrund ausgleichen Mörtel D 30 mm**
STLB-Bau 2025-10 025
Ausgleichen auf Untergrund aus Stahlbeton, bei größeren Unebenheiten, mit Mörtel, Bindemittel Zement,
mittlere Dicke '30' mm, zur Aufnahme von Wärmedämmung, Ausführung gemäß Einzelbeschreibung,
Einzelbeschreibungs-Nr 'Die genannten Arbeiten sind erst nach Abstimmung und Bestätigung durch die Bauleitung durchzuführen.'
.
Menge: 210,000 m2

**01.006 Kraftschlüssiges Schließen bis 5mm**
Kraftschlüssiges Schließen von Schein- und Arbeitsfugen im Untergrund aus Beton mit lösemittelfreiem Epoxidharz, einschließlich dem Erweitern (Fugenfräse) und Abphasen der Fugen, dem Querverdübeln im erforderlichen Abstand mit geeigneten Stahldübeln.
Fugenbreite bis ca. 5 mm.
Ausführung auf besondere Anordnung des AG!
Menge: 40,000 m

**01.007 Zulage Rückbau+Entsorgung Abdeckung Deckendurchbrüche, Fläche bis 1,0**
Demontage + fachgrechte Entsorgung der bauseits vorhandenen Abdeckungen der Deckendurchbrüche aus Holz und der oberseitig vorhandenen Abdichtungsbahn in verschienden Größen bis 1m².
Menge: 5,000 Stk

**01.008 Zulage Rückbau+Entsorgung Abdeckung Deckendurchbrüche, Fläche bis 0,50 m²**
Demontage + fachgrechte Entsorgung der bauseits vorhandenen Abdeckungen der Deckendurchbrüche aus Holz und der oberseitig vorhandenen Abdichtungsbahn in verschienden Größen bis 0,50 m².
Menge: 5,000 Stk

**01.009 Zulage Rückbau+Entsorgung Abdeckung Deckendurchbrüche, Fläche bis 0,25 m²**
Demontage + fachgrechte Entsorgung der bauseits vorhandenen Abdeckungen der Deckendurchbrüche aus Holz und der oberseitig vorhandenen Abdichtungsbahn in verschienden Größen bis 0,25 m²
Menge: 5,000 Stk

**01.010 Aufnehmen und Entsorgen Baumischschutt**
Aufnehmen und Entsorgen von Baumischschutt anderer Gewerke über die vorgenannten Positionen hinaus auf Weisung der Bauüberwachung.
Menge: 5,000 m³

### Titel 02 Dämmschichten

**02.001 Wärmedämmschicht Fußboden PS-Hartschaum EPS D 80mm 0,035W/(mK) DEO dm**
STLB-Bau 2025-10 025
Wärmedämmschicht für Fußboden, aus Polystyrol-Hartschaum EPS DIN EN 13163, als Platte, Dicke 80 mm, Bemessungswert der Wärmeleitfähigkeit max. 0,035 W/(mK), Nennwert der Wärmeleitfähigkeit max. 0,034 W/(mK), Anwendungsgebiet DIN 4108-10 DEO, mittlere Druckbelastbarkeit - dm, auf Rohdecke, als Unterlage für Trittschalldämmschicht.
Menge: 2100,000 m2

**02.002 Zulage Mehr- bzw. Minderstärken Wärmedämmschicht**
Mehr- bzw. Minderstärken der vorgenannten Wärmedämmschicht von bis zu 10mm
Menge: 210,000 m²

**02.003 Trittschalldämmschicht PS-Hartschaum EPS 5kN/m2 30-3mm 30MN/m3 0,035W/(mK) DES**
STLB-Bau 2025-10 025
Trittschalldämmschicht aus Polystyrol-Hartschaum EPS DIN EN 13163, lotrechte Nutzlasten (Einzellasten bis 4 kN, Flächenlasten bis 5 kN/m2), als Platte, Lieferdicke 30 mm, Stufe Zusammendrückbarkeit kleiner gleich 3 mm (CP 3) DIN 4108-10, dynamische Steifigkeit kleiner gleich 30 MN/m3, Bemessungswert der Wärmeleitfähigkeit max. 0,035 W/(mK), Nennwert der Wärmeleitfähigkeit max. 0,034 W/(mK), Brandverhaltensklasse DIN EN 13501-1 E (normalentflammbar), geringe Zusammendrückbarkeit - sg, Anwendungsgebiet DIN 4108-10 DES.
Menge: 310,000 m2

**02.004 Anarbeitung Dämmung Einzelleitung**
Leitungsschlitze in der bzw. Anarbeitung der Wärmedämmung an Einzelleitungen und Doppelleitungen (Vor- und Rücklauf) der Haustechnik bis ca. 50 mm Durchmesser in allen Richtungen inkl. Verfüllung aller Resträume mit gebundener Schüttung;

bei Leitungskreuzungen liegen die Leitungen in verschiedenen Dämmebenen.

Vor- und Rücklaufeitungen werden zusammen als ein Leitungsschlitz abgerechnet.
Menge: 300,000 m

**02.005 Anarbeitung Dämmung Kabelkanal**
Anarbeitung der Wärmedämmung an liegende Kabelkanäle der Haustechnik bis ca. 40 x 300 mm
in allen Richtungen inkl. Verfüllung eventueller Resträume mit gebundener Schüttung;
bei Leitungskreuzungen liegen die Leitungen in verschiedenen Dämmebenen.
Menge: 50,000 m

**02.006 Anarbeitung Dämmung Leitungspakete**
Leitungsschlitze in der bzw. Anarbeitung der Wärmedämmung an Leitungspakete der Haustechnik bis ca. 200 mm Breite in allen Richtungen inkl. Verfüllung aller Resträume mit gebundener Schüttung;

bei Leitungskreuzungen liegen die Leitungen in verschiedenen Dämmebenen.
Menge: 50,000 m

**02.007 Abdeck. PE-Folie D 0,2mm**
Abdeckung aus PE-Folie, Dicke 0,2 mm, Stöße überlappen, auf Dämmschichten, am Randdämmstreifen bis Oberkante Estrich hochführen, als Unterlage für Zementestrich.
Menge: 2100,000 m2

### Titel 03 Estrichverlegung

**03.001 FB1a: Zement-Heizestrich Estrich auf Dämmschicht Abdichtung 4kN/m2 C35 F5 Bauart A D 75mm**
STLB-Bau 2025-10 025
Heizestrich als Zementestrich CT, als Estrich auf Dämmschicht DIN 18560-2, auf vorh. Abdichtung, unbewehrt, lotrechte Nutzlasten (Einzellasten bis 3 kN, Flächenlasten bis 4 kN/m2), Druckfestigkeitsklasse C35 DIN EN 13813, Biegezugfestigkeitsklasse F5 DIN EN 13813, Bauart A, Heizrohrdurchmesser 18 mm, Estrichnenndicke 75 mm, zur Aufnahme von Fliesen-/Plattenbelägen, Oberfläche von Hand glätten.
Menge: 350,000 m2

**03.002 FB1b: Zementestrich Estrich auf Dämmschicht Abdichtung 4kN/m2 C35 F5 D 75mm**
STLB-Bau 2025-10 025
Zementestrich CT, als Estrich auf Dämmschicht DIN 18560-2, auf vorh. Abdichtung, unbewehrt, lotrechte Nutzlasten (Einzellasten bis 3 kN, Flächenlasten bis 4 kN/m2), Druckfestigkeitsklasse C35 DIN EN 13813, Biegezugfestigkeitsklasse F5 DIN EN 13813, Estrichnenndicke 75 mm, für Flächen in Innenräumen, zur Aufnahme von Fliesen-/Plattenbelägen im Dünnbett.
Menge: 240,000 m2

**03.003 FB2a: Zement-Heizestrich Estrich auf Dämmschicht Abdichtung 4kN/m2 C35 F5 Bauart A D 85mm**
STLB-Bau 2025-10 025
Heizestrich als Zementestrich CT, als Estrich auf Dämmschicht DIN 18560-2, auf vorh. Abdichtung, unbewehrt, lotrechte Nutzlasten (Einzellasten bis 3 kN, Flächenlasten bis 4 kN/m2), Druckfestigkeitsklasse C35 DIN EN 13813, Biegezugfestigkeitsklasse F5 DIN EN 13813, Bauart A, Heizrohrdurchmesser 18 mm, Estrichnenndicke 85 mm, zur Aufnahme von elastischen/textilen Belägen, Oberfläche von Hand glätten.
Menge: 1440,000 m2

**03.004 FB2b: Zementestrich Estrich auf Dämmschicht Abdichtung 4kN/m2 C35 F5 D 85mm**
STLB-Bau 2025-10 025
Zementestrich CT, einschichtig, als Estrich auf Dämmschicht DIN 18560-2, auf vorh. Abdichtung, unbewehrt, lotrechte Nutzlasten (Einzellasten bis 3 kN, Flächenlasten bis 4 kN/m2), Druckfestigkeitsklasse C35 DIN EN 13813, Biegezugfestigkeitsklasse F5 DIN EN 13813, Estrichnenndicke 85 mm, für Flächen in Innenräumen, zur Aufnahme von elastischen/textilen Belägen, Oberfläche von Hand glätten.
Menge: 54,000 m2

**03.005 FB3a: Zement-Heizestrich Estrich auf Dämmschicht Abdichtung 4kN/m2 C35 F5 Bauart A D 70mm**
STLB-Bau 2025-10 025
Heizestrich als Zementestrich CT, als Estrich auf Dämmschicht DIN 18560-2, auf vorh. Abdichtung, unbewehrt, lotrechte Nutzlasten (Einzellasten bis 3 kN, Flächenlasten bis 4 kN/m2), Druckfestigkeitsklasse C35 DIN EN 13813, Biegezugfestigkeitsklasse F5 DIN EN 13813, Bauart A, Heizrohrdurchmesser 15 mm, Estrichnenndicke 70 mm, zur Aufnahme von Fliesen-/Plattenbelägen, Oberfläche von Hand glätten.
Menge: 6,000 m2

**03.006 FB3b: Zementestrich Estrich auf Dämmschicht Abdichtung 4kN/m2 C35 F5 D 70mm**
STLB-Bau 2025-10 025
Zementestrich CT, einschichtig, als Estrich auf Dämmschicht DIN 18560-2, auf vorh. Abdichtung, unbewehrt, lotrechte Nutzlasten (Einzellasten bis 3 kN, Flächenlasten bis 4 kN/m2), Druckfestigkeitsklasse C35 DIN EN 13813, Biegezugfestigkeitsklasse F5 DIN EN 13813, Estrichnenndicke 70 mm, für Flächen in Innenräumen, zur Aufnahme von elastischen/textilen Belägen, Oberfläche von Hand glätten.
Menge: 10,000 m2

**03.007 Zulage Mehr- bzw. Minderstärken Zementestrich**
Mehr- bzw. Minderstärken der vorgenannten Zementestrichbeläge von je 5 mm.
Menge: 210,000 m²

**03.008 Zulage Estrich für frühere Belagreife, 8-10 Tage**
Zulage für Einsatz eines Zusatzmittels im Estrich zur Erreichung einer früheren Belagreife (8-10 Tage nach Estricheinbau).

Diese Position kommt nur nach besonderer Anordnung durch den AG zur Ausführung!

Angeb. Fabrikat '............................................'
Menge: 210,000 m²

**03.009 Zulage Schnellzementestrich, innerhalb 1 Tag belegbar**
Zulage für Estrich bis 75 mm Dicke, schwimmend, für Belegereife innerhalb von 1 Tag.

Diese Position kommt nur nach besonderer Anordnung durch den AG zur Ausführung!
Menge: 100,000 m²

### Titel 04 Fugen/Übergänge/Anarbeiten

**04.001 Randdämmstreifen PE-Schaum D 10mm H 200mm**
STLB-Bau 2025-10 025
Randdämmstreifen aus PE-Schaum, Dicke 10 mm, Höhe 200 mm, für Estrich auf Trennschicht, Zementestrich.
Menge: 150,000 m

**04.002 Randdämmstreifen PE-Schaum D 10mm H 200mm, Heizestrich**
STLB-Bau 2025-10 025
Randdämmstreifen aus PE-Schaum, Dicke 10 mm, Höhe 200 mm, für Heizestrich, Zementestrich.
Menge: 3000,000 m

**04.003 Randdämmstreifen Mineralwolle D 10mm H 200mm**
STLB-Bau 2025-10 025
Randdämmstreifen aus Mineralwolle, Dicke 10 mm, Höhe 200 mm, für Estrich auf Trennschicht, Zementestrich, Ausführung gemäß Einzelbeschreibung,
Einzelbeschreibungs-Nr 'Ausführung als nichtbrennbar  A1 nach DIN EN 13501-1;

Ausführungsort:  in Treppenhäusern'
.
Menge: 125,000 m

**04.004 Herstellen Bewegungsfuge B 10mm T 75mm**
STLB-Bau 2025-10 025
Herstellen der Bewegungsfuge, DIN EN 13318, in Estrich, durch Einlegen von Fugenband, Fugenbreite 10 mm, Fugentiefe 75 mm.
Menge: 17,500 m

**04.005 Herstellen Bewegungsfuge B 10mm T 75mm, in Heizestrich**
STLB-Bau 2025-10 025
Herstellen der Bewegungsfuge, DIN EN 13318, in Heizestrich, durch Einlegen von Fugenband, Fugenbreite 10 mm, Fugentiefe 75 mm.
Menge: 265,000 m

**04.006 Nachträgliches Schneiden Bewegungsfuge**
Nachträgliches Schneiden einer Bewegungsfuge
im vorhandenem Estrich
Menge: 25,000 m

**04.007 Herstellen Scheinfuge**
STLB-Bau 2025-10 025
Herstellen der Scheinfugen, DIN EN 13318, in Estrich, durch nachträgliches Einschneiden, Schnitttiefe über 10 bis 20 mm.
Menge: 25,000 m

**04.008 Kraftschlüssiges Schließen Fugen**
Kraftschlüssiges Schließen von Schein- und Arbeitsfugen im Estrich, mit lösemittelfreiem Epoxidharz einschließlich dem Querverdübeln im erforderlichen Abstand mit geeigneten Stahldübeln.
Menge: 25,000 m

**04.009 Herstellen von Kanten und Abstellungen**
Herstellen von Kanten und Abstellungen inkl. Liefern und montieren von Estrichwinkeln im Zementestrich der Estrichpositionen, auf den Rohbau verdübelt, exakt auf Höhe und Maß ausgerichtet und mit nichtbrennbarem Material unterfüttert. gerade, in Einzellängen.
Menge: 6,500 m

**04.010 Aussparungen im Estrich herstellen**
Aussparungen im Estrich in verschiedenen Größen herstellen.
Größe bis ca. 30/30cm
Menge: 10,000 Stk

**04.011 Aussparungen im Estrich schließen**
Schließen von Aussparungen im Estrich,
Querschnitt bis ca. 30/30 cm.
Höhe der Estrichdicken bis ca.75 mm
Einschl. erforderlicher Dämmungsergänzungen und Vorbehandlung des Untergrundes der Ränder
zur Haftung, Oberfläche abreiben/ glätten gemäß
der anzuarbeitenden Flächen.
Menge: 10,000 Stk

**04.012 Zulage Anarbeitung an Bodeneinläufe**
Zulage zu den Estrichpositionen für die Anarbeitung an Bodeneinläufe
bis ca. 15/15cm oder DN ca. 15cm
Menge: 6,000 Stk

**04.013 Zulage Anarbeitung Duschrinne**
Anarbeitung des gesamten Estrichaufbaus (einschl. Dämmung) an Duschrinnen, inkl. Stellen eines Randstreifens aus PE-Schaum umlaufend und Hochziehen der Abdeckfolie,

Abrechnung je Stück Durchdringung

ca. 10/90cm
Menge: 1,000 Stk

**04.014 Zulage Anarbeitung, im Gefälle**
Zulage zu vorgenannten Anarbeitungen für die Gefälleausbildung an der Duschrinne und um die Bodeneinläufe herum, ca. 1,0m²
Menge: 7,000 Stk

**04.015 Zulage Anarbeitung an Einbauteile**
Zulage zu den Estrichpositionen für die Anarbeitung an Einbauteile,
z.B. Bodentanks, Rohre, sonstige Durchdringungen,
bis ca. 300/300mm oder ca. DN 250mm
Menge: 10,000 Stk

**04.016 Nicht brennbare Schwelle**
Nicht brennbare Schwelle unter Brandschutztüren in den vorbeschriebenen Estrich- und Dämmflächen wie folgt ausbilden: - Trittschall und Wärmedämmung in Leibungstiefe/Breite entfernen - mit nicht brennbarer gebundenen Schüttung auffüllen, verdichten - ggf. Elektrokanal einarbeiten - 2 cm dicker A1 Dämmstoffstreifen
Menge: 38,000 m

**04.017 Nachträgliches Anarbeiten Aufzugsschwelle**
Ausführung: In allen Geschossen

Nachträgliches Schließen und Anarbeiten der Schwellen zur Aufzugsanlage nach Einbau mit Verugssmörtel auf Epoxidharzbasis für kraftschlüssigen Verguss der Aufzugstüren innerhalb der Estrichebene, einschl. Dämmungsergänzungen und Vorbehandlung des Untergrundes der Ränder
zur Haftung, Oberfläche abreiben/ glätten gemäß
der anzuarbeitenden Flächen.

Breite Türlaibung:  ca. 1200mm
Tiefe Türlaibung: 240mm
Höhe Estrichverguss: 650 bis 750mm

Inkl. allen erforderlichen Nebenarbeiten und Material
liefern und fachgerecht einbauen.
Menge: 2,000 Stk

**04.018 Prüfung Feuchtigkeit, CM-Methode, Estrich**
Prüfung des Feuchtigkeitsgehaltes des Estrichs mit der
CM-Methode über Nebenleistung gemäß VOB hinausgehend, inkl. genauen Protokollierens der Messstellen und Messergebnisse.
Ausführung nach Angabe der Bauleitung.
Die Messergebnisse sind der Bauleitung vorzulegen.
Menge: 10,000 Stk

### Titel 05 Sonstiges

**05.001 Einbaurahmen für Sauberlaufzone, 20/25/3 mm, ca. max.7,24 m**
liefern und montieren von Einbaurahmen für Sauberlaufzone in Estrich, einschl. Glätten und Angleichen des Bodens innerhalb des Rahmens,
nach entsprechender Reife des Estrichs Beschichtung des Estrich mit einer Versiegelung auf Acrylatbasis,
zum späteren Einlegen der Sauberlaufmatten durch andere Gewerke,
aus Aluminium, Materialstärke: ca. 3,0 mm
Rahmenprofilmaße: (HxBxT) 20 x 25 x 3mm

Fläche der 4-eckigen Sauberlaufzone:
Gesamtmaße:  ca. 2,31 x 1,31 m
Gesamtabwicklungslänge:  ca. 7,24 m

Einbauort: Treppenhaus 01
Menge: 1,000 Stk

**05.002 Einbaurahmen für Sauberlaufzone, 20/25/3 mm, ca. max.7,82 m**
liefern und montieren von Einbaurahmen für Sauberlaufzone in Estrich, einschl. Glätten und Angleichen des Bodens innerhalb des Rahmens,
nach entsprechender Reife des Estrichs Beschichtung des Estrich mit einer Versiegelung auf Acrylatbasis,
zum späteren Einlegen der Sauberlaufmatten durch andere Gewerke,
aus Aluminium, Materialstärke: ca. 3,0 mm
Rahmenprofilmaße: (HxBxT) 20 x 25 x 3mm

Fläche der 4-eckigen Sauberlaufzone:
Gesamtmaße:  ca. 2,01 x 1,90 m
Gesamtabwicklungslänge:  ca. 7,82 m

Einbauort: Windfang
Menge: 1,000 Stk

**05.003 Einbaurahmen für Sauberlaufzone, 20/25/3 mm, ca. max.6,02 m**
liefern und montieren von Einbaurahmen für Sauberlaufzone in Estrich montieren, einschl. Glätten und Angleichen des Bodens innerhalb des Rahmens,
nach entsprechender Reife des Estrichs Beschichtung des Estrich mit einer Versiegelung auf Acrylatbasis,
zum späteren Einlegen der Sauberlaufmatten durch andere Gewerke,
aus Aluminium, Materialstärke: ca. 3,0 mm
Rahmenprofilmaße: (HxBxT) 20 x 25 x 3mm

Fläche der 4-eckigen Sauberlaufzone:
Gesamtmaße:  ca. 1,81 x 1,20 m
Gesamtabwicklungslänge:  ca. 6,02 m

Einbauort: Treppenhaus 02
Menge: 1,000 Stk

**05.004 Einbaurahmen für Sauberlaufzone, 20/25/3 mm, ca. max.7,26 m**
liefern und montieren von Einbaurahmen für Sauberlaufzone in Estrich montieren, einschl. Glätten und Angleichen des Bodens innerhalb des Rahmens,
nach entsprechender Reife des Estrichs Beschichtung des Estrich mit einer Versiegelung auf Acrylatbasis,
zum späteren Einlegen der Sauberlaufmatten durch andere Gewerke,
aus Aluminium, Materialstärke: ca. 3,0 mm
Rahmenprofilmaße: (HxBxT) 20 x 25 x 3mm

Fläche der 4-eckigen Sauberlaufzone:
Gesamtmaße:  ca. 1,37 x 2,26 m
Gesamtabwicklungslänge:  ca. 7,26 m

Einbauort: Flur / Garderobe
Menge: 1,000 Stk

### Titel 06 Stundenlohnarbeiten

**06.001 Bauvorarbeiter/-in sämtliche Kosten/Zuschläge**
STLB-Bau 2025-10 091
Stundenlohnarbeiten durch Bauvorarbeiter/-in
der Verrechnungssatz für die jeweilige Arbeitskraft umfasst sämtliche Aufwendungen wie Lohn- und Gehaltskosten, Lohn- und Gehaltsnebenkosten, Zuschläge, lohngebundene und lohnabhängige Kosten, sonstige Sozialkosten, Gemeinkosten, Wagnis und Gewinn.
Menge: 10,000 h

**06.002 Baufacharbeiter/-in sämtliche Kosten/Zuschläge**
STLB-Bau 2025-10 091
Stundenlohnarbeiten durch Baufacharbeiter/-in
der Verrechnungssatz für die jeweilige Arbeitskraft umfasst sämtliche Aufwendungen wie Lohn- und Gehaltskosten, Lohn- und Gehaltsnebenkosten, Zuschläge, lohngebundene und lohnabhängige Kosten, sonstige Sozialkosten, Gemeinkosten, Wagnis und Gewinn.
Menge: 10,000 h

**06.003 Bauhelfer/-in sämtliche Kosten/Zuschläge**
STLB-Bau 2025-10 091
Stundenlohnarbeiten durch Bauhelfer/-in
der Verrechnungssatz für die jeweilige Arbeitskraft umfasst sämtliche Aufwendungen wie Lohn- und Gehaltskosten, Lohn- und Gehaltsnebenkosten, Zuschläge, lohngebundene und lohnabhängige Kosten, sonstige Sozialkosten, Gemeinkosten, Wagnis und Gewinn.
Menge: 10,000 h
